# Erneuerung der Lichthochmaste Elbtunnel
Angebotsaufforderung (GAEB DA XML 3.3, DA83)
Projekt: EU260929EX01
Währung: EUR
Auftraggeber: Die Autobahn GmbH des Bundes, Niederlassung Nord, Tunnelbetrieb Kompetenzzentrum, Abteilung Betrieb und Verkehr, Holmbrook 15, 22605 Hamburg
Erstellt mit: GXML Toolbox V3.3 R20230829, iTWO_64 V25.0.650, 30.09.2026

## 10 Rück- und Neubau Lichthochmaste
Datum: 30.09.2026

### Bereich 10 Rück- und Neubau Lichthochmaste

*Hinweis*
Vorbemerkung:

Diese Ausschreibung umfasst den Rückbau von 7 Lichthochmasten (N3, S1, S2, S3, S4, S5, S6) den Neubau von 8 Lichthochmasten ( N3, N5, S1, S2, S3, S4, S5, S6),  und  den Rück- und Neubau von Traversen für Flutlichtstrahler an 12 Masten sowie alle dafür erforderlichen Planungsleistungen und Sicherungsleistungen auf den Nebenflächen/Betriebswegen der Autobahn GmbH
--------------------------------------------------------------------------------------
Die Arbeiten an Sonntagen und die Nachtarbeiten sind in die
entsprechenden Positionen des LV einzukalkulieren und
werden nicht gesondert vergütet.

Die zu erneuernde Beleuchtung im Weichenbereich Nord und Süd muss grundsätzlich während der Bauzeit im Betrieb bleiben.
Die Demontage einer Leuchtentraverse darf nur erfolgen, wenn
die umliegenden LHM-Beleuchtungen im Betrieb bleiben. Dabei wird der Streckenabschnitt als eine Fläche betrachtet und die verbleibenden Maste in die Betrachtung einbezogen. Die gegenüberliegenden Maste übernehmen dann ggf. durch Aufneigung einiger Scheinwerfer, die demontierte Beleuchtung.
--------------------------------------------------------------------------------------
Grundlage für die Leistungserbringung sind die relevanten
technischen Regeln und Regelwerke, Vorschriften, Richtlinien,
insbesondere die ZTV-ING, sowie den geltenden
bundesdeutschen Regelungen DIN-VDE oder vergleichbaren
europäischen Regelungen sowie den anerkannten Regeln der
Technik.
--------------------------------------------------------------------------------------
In die Einheitspreise sind ohne gesonderte Vergütung einzurechnen:
- Arbeits- und Schutzgerüste sowie Treppen für Arbeiten in den Baugruben
- bauzeitlicher Wetterschutz und künstl. Beleuchtung
- Anarbeitung an angrenzende bzw. weiterführende Bauteile wie Bestandsfundamente, Stützwände, etc.
--------------------------------------------------------------------------------------

### Bereich 11 Technische Bearbeitung

#### Abschnitt 11.1 Allgemeine Leistungen

**11.1.10 Baustelleneinrichtungsplan erstellen und fortschreiben**
*** Pauschalposition
Baustelleneinrichtungsplan erstellen und fortschreiben

Baustelleneinrichtungsplan entsprechend der Baubeschreibung zum LV aufstellen, abstimmen und liefern
Entsprechend dem Baufortschritt überarbeiten und fortschreiben.
Einschl. Berücksichtigung des BE-Bedarfes Dritter
2-fach in Papierform und digital im pdf-Format liefern
Menge: 1,000 psch

**11.1.20 Logistikkonzept erstellen und fortschreiben**
*** Pauschalposition
Logistikkonzept erstellen und fortschreiben

Logistikkonzept entsprechend der Baubeschreibung zum LV
aufstellen, abstimmen, überarbeiten, entsprechend dem
Bauzeitenplan fortschreiben und liefern
Einschl. Berücksichtigung Arbeiten Dritter im Baustellenbereich.
2-fach in Papierform und digital im pdf-Format liefern
Menge: 1,000 psch

**11.1.30 Bauterminplan erstellen und fortschreiben**
*** Pauschalposition
Bauterminplan erstellen und fortschreiben

Aufstellen und überwachen eines koordinierten Terminplanes unter Einbindung aller an der Baumaßnahme beteiligten Unternehmen.
Dies betrifft die Bauleistungen und Planungsleistungen im Zusammenhang mit diesem Bauvertrag,
Monatliche Fortschreibung des Terminplans durch den AN
Form und der Inhalt der Dokumente sind mit
dem AG abzustimmen.
Festgestellte Abweichungen sind zu dokumentieren und
der Projektleitung des AG unaufgefordert aufzuzeigen und zu
erläutern.
Geeignete Gegensteuerungsmaßnahmen sind vorzuschlagen.
Vorstellen der Ergebnisse durch den AN im Rahmen der
regelmäßigen Bauablaufbesprechungen, deren Turnus und Format (Medium/Ort) in Absprache zwischen AG und AN festgelegt wird.
2-fach in Papierform und digital im pdf-Format liefern
Menge: 1,000 psch

**11.1.40 Beweissicherung durchführen**
Beweissicherung durchführen

Beweissicherung vor Baubeginn für den Zustand
der vorhandenen baulichen Anlagen, des Geländes, des Baugrundes,der Straßen und Wege durchführen, die im Einflussbereich der Baustelle liegen.
Der Zustand ist festzustellen und zu dokumentieren
durch Fotografien, ggf. Protokolle. Der AN händigt dem AG vor Baubeginn eine Ausfertigung aus.
2-fach in Papierform und digital im pdf-Format liefern
Menge: 12,000 St

**11.1.50 Vermessungsleistungen durchführen**
*** Pauschalposition
Vermessungsleistungen durchführen

Einmessen und Höhenaufnahme Durchführung aller erforderlichen Einmessungen, Aufmasse, Nivellements usw. für alle durchzuführenden Arbeiten durch ein qualifiziertes Vermessungsbüro.
Einschließlich Vermessungsleistungen gemäß VOB, Teil B
§3 Abs. 2.
Eine gesonderte Berechnung für zusätzliche Verkehrssicherungsmaßnahmen zur Durchführung dieser Leistungen erfolgt nicht.
Einschließlich Schlussvermessung der erstellten und sanierten Anlagen durchführen. Messprotokoll erstellen und 2-fach beim AG einreichen.
Menge: 1,000 psch

**11.1.60 Koordinator gem. ZTV-ING**
*** Pauschalposition
Koordinator ZTV- Ing.

Gestellung eines Koordinators gem. ZTV-ING, Teil 1 Abschnitt 2 für die Koordination der Ausführungsplanerstellung.
Leistungsumfang gem. ZTV-ING, Teil 1 Abschnitt 2
Menge: 1,000 psch

#### Abschnitt 11.2 Ausführungsunterlagen

**11.2.10 Ausführungsunterlagen Lichthochmast/Traverse**
*** Pauschalposition
Ausführungsunterlagen erstellen

Ausführungsunterlagen gem. Baubeschreibung Pkt. 4.9.2 für sämtliche elektro- und bautechnischen Arbeiten, einschließlich derer für alle Baubehelfe gem. ZTV-ING, Teil 1 Abschnitt 2 Ziffer 1 erstellen und dem AG prüffähig übergeben,
einschließlich aller Lage- und Übersichtspläne, Detailpläne und Schnitte
einschließlich Erstellung der Elektroplanung/Erdungsplanung durch elektrotechnische Fachkräfte (Efk). Nachweis ist dem AG
vorzulegen.
Die statischen Nachweise sowie die Prüfstatiken für die Mastfundamente und die Lichthochmaste einschließlich Traverse werden gesondert vergütet.
Die Ausführungsunterlagen werden dem AG vor Durchführung der Arbeiten zur Prüfung 2-fach fristgerecht, d.h. unter Berücksichtigung des Prüfungs- und Genehmigungszeitraumes eingereicht.

Alle Unterlagen sind in Papierform 2-fach in Ordnern mit Trennblättern und Inhaltsverzeichnis zu übergeben. Bestandspläne maximal DIN A2 hoch und maximal 1150mm lang mit Schriftfeld der Autobahn GmbH im Maßstab 1:1.
- gefaltet, gelocht mit Lochverstärkung
- mit Zeichnungsverzeichnis

Darüber hinaus sind die Unterlagen als PDF/CAD-Datei.
1-fach auf EDV-Datenträger  (USB-C-Stick)zu übergeben.

Eingerechnet sind alle dem AG einzureichenden Ausfertigungen sowie ggf. deren Überarbeitungen bis zur endgültigen Genehmigung durch den AG.

Die Baudurchführung der Teilleistungen ohne vorherige Genehmigung der Ausführungsunterlagen durch den AG ist untersagt.
Mit der Ausführungsplanung ist unmittelbar nach Auftragserteilung zu beginnen.
Menge: 1,000 psch

**11.2.20 Werks- und Montageplanung Lichthochmast/Traverse**
*** Pauschalposition
Werks- und Montageplanung Lichthochmast/Traverse

Werks- und Montageplanung gem.Baubeschreibung Pkt. 4.9.2 für die Lichthochmaste und Traverse einschließlich derer für alle Baubehelfe gem. ZTV-ING, Teil 1 Abschnitt 2 Ziffer 1 erstellen und dem AG prüffähig übergeben,
Die Werks- und Montagplanung ist dem AG vor Materialisierung der Masten und Traversen zur Prüfung 3-fach fristgerecht, d.h. unter Berücksichtigung des Prüfungs- und Genehmigungszeitraumes einzureichen.

Alle Unterlagen sind in Papierform 2-fach in Ordnern mit Trennblättern und Inhaltsverzeichnis zu übergeben. Bestandspläne maximal DIN A2 hoch und maximal 1150mm lang mit Schriftfeld der Autobahn GmbH im Maßstab 1 zu 1.
- gefaltet, gelocht mit Lochverstärkung
- mit Zeichnungsverzeichnis

Darüber hinaus sind die Unterlagen als PDF/CAD-Datei.
1-fach auf EDV-Datenträger  (USB-C-Stick) zu übergeben.

Eingerechnet sind alle dem AG einzureichenden Ausfertigungen sowie ggf. deren Überarbeitungen bis zur endgültigen Genehmigung durch den AG.

Die Baudurchführung der Teilleistungen ohne vorherige Genehmigung der Ausführungsunterlagen durch den AG ist untersagt.
Mit der Ausführungsplanung ist unmittelbar nach Auftragserteilung zu beginnen.
Menge: 1,000 psch

**11.2.30 Statische Berechnung Lichthochmast mit Traverse**
*** Pauschalposition
Statische Berechnung Lichthochmast mit Traverse

Erstellen einer prüffähigen statischen Berechnung für einen Lichthochmast mit Traverse inkl. Erstellung von Ausführungsunterlagen
(Grundrisse, Schnitte, Ansichten, Konstruktions- und Fertigungszeichnungen)

Statische Berechnung für Pos. "Lichthochmast 28m Länge liefern und stellen" und „Masttraverse liefern und montieren“

Die gem. Baubeschreibung und LV beschriebenen Anbauteile wie Traverse inkl. Leuchten sind für die maximale Bestückung entsprechend der Lichtberechnungen des Leuchtenherstellers SITECO zu berücksichtigen.
Die Masttraverse ist in Anlehnung an bestehenden Traversen  herzustellen, jedoch ist eine begehbare Ausführung nicht erforderlich.

Die konstruktive Auslegung der Traverse hat nach den Lichtberechnungen und dem Bestückungsplan zu erfolgen.
Auslegung gem. ungünstigsten Lastfall für die Anordnung der Leuchten an der Traverse.

Für die Kabel welche jeweils von den Leuchten bis zum Schaltschrank im Mast einzuziehen sind, ist an der Traverse sowie im Mast eine wirksame Zugentlastung für die Kabel zu konstruieren.

Zusätzliche standortspezifische Zusatzanbauten wie Kameras o.ä. sind wie folgt zu berücksichtigen:

1) Zusätzlich als Linienlasten 0,05m²/m von 0 - 18m Höhe

Für Kameraanbauten ist eine Kabeleinführung seitlich am Mast in geeigneter Höhe vorzusehen.

unter Berücksichtigung der aktuell gültigen Technischen Baubestimmungen, Normen und Vorschriften

DIN EN 1990  - Grundlagen der Tragwerksplanung
DIN EN 1991  - Einwirkungen auf Tragwerke
DIN EN 1992  - Bemessung und Konstruktion von Stahlbeton-
  und Spannbetontragwerken
DIN 1045-1-3 - Tragwerke aus Beton, Stahlbeton und
  Spannbeton
DIN EN 1993  - Bemessung und Konstruktion von Stahlbauten
  (einschließlich Ermüdungsnachweis)
DIN EN 1997  - Entwurf, Berechnung und Bemessung in der
  Geotechnik
DIN 1054  - Baugrund-Sicherheitsnachweise im Erd- und
  Grundbau
DIN 4126  - Baugruben und Gräben - Böschungen, Verbau,
  Arbeitsraumbreiten

Eingerechnet ist auch der gesamte Aufwand, der bei allen erforderlichen statischen Nachweisen und Berechnungen anfällt; einschließlich aller dem AG einzureichenden Ausfertigungen sowie ggf. deren Überarbeitungen bis zur endgültigen Genehmigung durch den AG und Freigabe durch den Prüfsachverständigen.

Alle Unterlagen sind in Papierform 2-fach in Ordnern mit Trennblättern und Inhaltsverzeichnis zu übergeben. Bestandspläne maximal DIN A2 hoch und maximal 1150mm lang mit Schriftfeld der Autobahn GmbH im Maßstab 1 zu 1.
gefaltet, gelocht mit Lochverstärkung
mit Zeichnungsverzeichnis

Darüber hinaus sind die Unterlagen als PDF/CAD-Datei.
1-fach auf EDV-Datenträger  (USB-C-Stick)zu übergeben.
Preis für Statische Berechnung Lichthochmast und Traverse
einschließlich Ausführungszeichnungen
einschließlich freigegebenen Prüfexemplar
.
Menge: 1,000 psch

**11.2.40 Statische Berechnung Mast- Fundament**
*** Pauschalposition
Statische Berechnung Fundament für Maste mit Traverse

Erstellen einer prüffähigen statischen Berechnung für Mastfundamente inkl. Erstellung von Ausführungsunterlagen
(Schalungs- und Bewehrungspläne, Stahl- und Biegelisten)

Statische Berechnung für Pos. " Mastfundament herstellen“

Die Gründung sollte als Köcherfundament ausgeführt werden.

Auf Grundlage der vorliegenden Bodengutachten.

Für die Mastfundamente N5 und N6 steht aufgrund von vorhandenen Leitungen ein max. Platz von lxbxh= 3,6x3,6x4,35 m mit einer Verbaugröße von 4,75x4,75 m. zur Verfügung.

Bei der statischen Nachweisführung für das Fundament ist zu beachten, dass nach 7 Tagen der Mast gestellt werden muss, um den Bauablauf einzuhalten. Die entsprechenden Nachweise sind zu erbringen.

Unterschiedliche Fundamentberechnungen können ggf. in einer Statischen Berechnung zusammengefasst werden.

Die Statische Berechnung ist an einen zugelassen Prüfsachverständigen, zur Freigabe zu überreichen.
Der AN beauftragt einen Prüfsachverständigen seiner Wahl.

unter Berücksichtigung der aktuell gültigen Technischen Baubestimmungen, Normen und Vorschriften
DIN EN 1990  - Grundlagen der Tragwerksplanung
DIN EN 1991  - Einwirkungen auf Tragwerke
DIN EN 1992  - Bemessung und Konstruktion von Stahlbeton-  und Spannbetontragwerken
DIN 1045-1-3 - Tragwerke aus Beton, Stahlbeton und  Spannbeton
DIN EN 1993  - Bemessung und Konstruktion von Stahlbauten
DIN EN 1997  - Entwurf, Berechnung und Bemessung in der
  Geotechnik
DIN 1054  - Baugrund-Sicherheitsnachweise im Erd- und  Grundbau
DIN 4126  - Baugruben und Gräben - Böschungen, Verbau,
  Arbeitsraumbreiten

Eingerechnet ist auch der gesamte Aufwand, der bei allen erforderlichen statischen Nachweisen und Berechnungen anfällt; einschließlich aller dem AG einzureichenden Ausfertigungen sowie ggf. deren Überarbeitungen bis zur endgültigen Genehmigung durch den AG und Freigabe durch den Prüfsachverständigen.

Alle Unterlagen sind in Papierform 2-fach in Ordnern mit Trennblättern und Inhaltsverzeichnis zu übergeben. Bestandspläne maximal DIN A2 hoch und maximal 1150mm lang mit Schriftfeld der Autobahn GmbH im Maßstab 1 zu 1.
gefaltet, gelocht mit Lochverstärkung
mit Zeichnungsverzeichnis

Darüber hinaus sind die Unterlagen als PDF/CAD-Datei.
1-fach auf EDV-Datenträger  (USB-C-Stick)zu übergeben.
Preis für Statische Berechnung Mastfundamente
einschließlich Ausführungszeichnungen
einschließlich freigegebenen Prüfexemplar
einschließlich Honorar des Prüfsachverständigen.

.
Menge: 1,000 psch

**11.2.50 Zulage zu Pos. 11.2.30 und 11.2.40 für Mast S4**
*** Pauschalposition
Zulageposition zu
Statische Berechnung Fundament für Maste mit Traverse gem. LV-Pos. 11.2.30
und
Statische Berechnung Mast Fundament LV-Pos. 11.2.40
Anzuwenden für den Mast S4
Für die statischen Berechnungen für den Mast mit Traverse und Fundament von Mast S4 sind ergänzend zu den in LV-Pos. 11.2.30 und 11.2.40 benannten Anforderungen folgende Lastannahmen zu berücksichtigen:
Zusätzliche standortspezifische Zusatzanbauten wie Kameras und Funkantennen sind wie folgt zu berücksichtigen:

1) Zusätzlich als Linienlasten 0,05m²/m von 0 - 18m Höhe
2) Zusätzlich als Flächen von Punktlasten
  Höhe  Windfläche  cf-Wert  Gewicht (kN)
  18,9m  1m²  1,3  0,7
  18,5m  0,25m²  1,3  1
  17,35m  0,5m²  1,3  0,3

  16,9m  1m²  1,3  0,7
  16,5m  0,25m²  1,3  1
  15,35m  0,5m²  1,3  0,3

Für Kameraanbauten ist eine Kabeleinführung seitlich am Mast in geeigneter Höhe vorzusehen.

Für die Funkantennenanlage sind zwei Kabeleinführungen seitlich am Mast in geeigneter Höhe vorzusehen.
Grund für die zusätzliche Anforderung:
An dem Mast S4 werden durch einen externen Betreiber zusätzlich Funk-Antennen montiert.
Menge: 1,000 psch

**11.2.60 Prüfleistung für statische Berechnungen und Ausführungsunterlagen**
*** Pauschalposition
Prüfleistung für statische Berechnungen und Ausführungsunterlagen

Die in Pos. 11.2.10, 11.2.20, 11.2.30, 11.2.40, 11.2.50,und 11.2.60 benannten statischen Berechnungen und Ausführungsunterlagen sind zur Prüfung und Freigabe an einen staatlich Anerkannten Prüfingenieur aus dem Verzeichnis der in Hamburg anerkannten Prüfingenieure zur Prüfung anhand der aufgeführten Normen vorzulegen.
Leistungsumfang:
- Prüfung der statischen Berechnungen auf Vollständigkeit und Richtigkeit.
- Prüfung der Schal- und Bewehrungspläne.
- Stichprobenartige Kontrolle der Bewehrungsabnahme vor Ort.
- Erstellung des abschließenden Prüfberichts.

Der Name des gewählten Prüfingenieurs ist dem Auftraggeber vor Beauftragung zur Zustimmung zu benennen.

Sämtliche Honorar und Fahrtkosten des Prüfingenieurs sind in dieser Position zu berücksichtigen.
Menge: 1,000 psch

**11.2.70 Kranaufstellpläne erstellen**
Kranaufstellpläne erstellen

Erstellen eines detaillierten Kranaufstellplans (Maßstab 1:100 oder 1:200) für den vorgesehenen Mobilkran.
Berücksichtigung des Baugrunds, der Tragfähigkeit des Untergrunds und der Platzverhältnisse auf der Baustelle.
Darstellung der Schwenkkurve, des Hakenwegs, der Abstände zu bautechnischen Anlagen, der Fahrbahn der BAB A7
Inklusive prüffähiger statischer Nachweise für die Kranabstützung.
Einarbeitung der Vorgaben der Berufsgenossenschaft (BG).
Abstimmung / Genehmigung der benötigten Aufstellfläche mit dem AG.
Ausfertigung und Übergabe als PDF/CAD-Datei.
Einschließlich notwendiger Anpassungen bei Bauablaufänderungen.
Menge: 12,000 St

#### Abschnitt 11.3 Bestandsunterlagen/Dokumentation

**11.3.10 Erstellung Bauwerksbuch**
Erstellung Bauwerksbuch

Bestandsunterlagen des Bauwerks einschließlich den unmittelbar anschließenden Bauwerken gemäß ZTV-ING, Teil 1, Abschnitt 2, Ziffer 4 für jeden Lichthochmast herstellen und liefern.
Die Bauwerksdaten sind mit einem Erfassungsprogramm auf
der Basis der ASB-ING zu erfassen. Digitalisierte
Bilder, Pläne und Dokumente sind einzubinden.

Für die zu sanierenden Maste N1, N2, N4 und S4a sind die Bauwerksbücher auf Grundlage der vom AG bereitgestellt Unterlagen sowie den sich aus der Sanierung der Maste und Traversen ergebenden ergänzen Inhalte zu erstellen.

Ein Ausdruck des Bauwerksbuches aus den erfassten Daten
ist beizufügen.
Nach Prüfung durch den AG Übergabe der Daten an den AG in dem Übergabeformat der ASB-ING (CAB-Datei). sowie als Ausdruck im pdf-Format
Menge: 12,000 St

**11.3.20 Projektdokumentation**
*** Pauschalposition
Projektdokumentation

Projektdokumentation samt Bestandsunterlagen nach Baufertigstellung gem. Besonderen Vertragsbedingung Pkt. 2.5 liefern.

Dokumentationsumfang gem. Baubeschreibung Pkt. 4.9.2.

Alle Unterlagen sind eindeutig zu kennzeichnen und zu nummerieren, Geänderte Unterlagen sind mit einem Änderungsindex zu versehen. Die Unterlagen sind in deutscher Sprache auszuführen. Darstellungsvorschriften und genormte Symbole sind anzuwenden. Handschriftliche Änderungen oder Ergänzungen sind nicht zulässig.

Alle Unterlagen sind als Papier 3-fach in Ordnern mit Trennblättern und Inhaltsverzeichnis zu übergeben. Bestandspläne maximal DIN A2 hoch und maximal 1150mm lang mit Schriftfeld der Autobahn GmbH im Maßstab 1 zu 1.
- gefaltet, gelocht mit Lochverstärkung
- mit Zeichnungsverzeichnis

Darüber hinaus ist die komplette Dokumentation 2-fach auf
EDV-Datenträger zu liefern. Ausführung der Dokumentation der zu liefernden Anlage mit CAD/CAE-System (DWG-, DXF- und PLT- Format sowie im pdf/A-Format) und E-Plan (aktuelle Version) für die elektrotechnischen Zeichnungen. Die für die Dokumentation benutzerspezifischen Symboldateien und Makros sind ebenfalls mitzuliefern und ggf. zu beschreiben. Als Datenträger hat der AN einen USB-C-Stick zu wählen.
Menge: 1,000 psch

### Bereich 12 Baustelleneinrichtung

#### Abschnitt 12.1 Baustelleneinrichtung

**12.1.10 Baustelleneinrichtung**
*** Pauschalposition
Baustelleneinrichtung

Geräte, Werkzeuge, LKW, Kräne und Hubarbeitsbühnen mit Arbeitshöhe bis 36m, Gerüste und sonstige Betriebsmittel in ausreichender Anzahl, die zur vertragsmäßigen Durchführung der Bauleistungen erforderlich sind, auf die Baustelle bringen, bereitstellen und betriebsfertig aufstellen, einschließlich der dafür notwendigen Arbeiten.
Die erforderlichen festen Anlagen herstellen.
Baucontainer, Werkstätten, Lagerschuppen und dgl. soweit erforderlich antransportieren, aufbauen und einrichten.
Ggf. erforderliche Stromaggregate und Wassertanks an den Arbeitsstellen antransportieren, aufbauen und einrichten.
Bei Bedarf Zufahrtswege zur Baustelle, Arbeitsstellen sowie Lagerplätze, sonstige Platzbefestigungen und Wege im Baustellenbereich anlegen. Einschließlich Herrichten von Aufstellflächen für Baumaschienen- und Fahrzeuge wenn erforderlich mittels, Bodenaustausch zur Erreichung der erforderlichen Tragfähigkeit, Rodung von Bäumen. Einschließlich Kosten für Vorhalten, Unterhalten, Betreiben und Sichern der Geräte, Anlagen und Einrichtungen einschl. Mieten, Pacht, Gebühren und dgl.

Nutzung bestehender BE-Flächen gem. Baubeschreibung 4.3.1

Die Lagerung von Lichthochmasten im Bereich der Autobahngesellschaft ist nicht zugelassen. Die LHM sind eigenständig einzulagern und mit der Anlieferung aufzustellen.

Baustelleneinrichtung vorhalten, unterhalten und betreiben.
Menge: 1,000 psch

**12.1.20 Baustelle räumen**
*** Pauschalposition
Baustelle räumen

Baustelle von allen Geräten, Anlagen, Einrichtungen und dgl. räumen. Benutzte Flächen und Wege entsprechend dem ursprünglichen Zustand herrichten.
Evtl. gerodete Bäume neu anpflanzen, samt Aushebung Pflanzloch, Verfüllung mit Mutterboden, Herrichten Verankerung und Gießrand mit anschließenden Angießen.
Preisstellung der Pauschale für alle Leistungen sämtlicher Abschnitte des Leistungsverzeichnisses.
Menge: 1,000 psch

### Bereich 13 Erneuerung Lichthochmasten

*Hinweis*
Die folgenden Positionen beziehen sich auf die Erneuerung der Lichthochmasten N3, N5, N6 im nördlichen Weichenbereich sowie die Maste S1, S2, S3, S4, S5, S6 ii südlichen Weichenbereich des Elbtunnels entlang der BAB A7.

Die Maste N5 und N6 sind bereits abgebrochen und sind an neuem Standort neu zu errichten. Alle anderen Maste sind am selben Standort zu errichten.
Das Funament des Mastes N3 kann aufgrund der Einbindung in das Gelände nicht entfernt werden und verbleibt im Erdreich.
Bei dem Lichthochmast S6 handelt es sich um einen provisorischen Mast, dessen Fundament nicht im Erdreich eingebunden ist,

#### Abschnitt 13.1 Demontage und Entsorgung

*Hinweis*
Die nachfolgenden Positionen beziehen sich, wenn nicht anders beschrieben, auf alle zu erneuernden Lichthochmaststandorte.
Alle in den ZVB-SON beschriebenen Regelungen zur vorschriftsmäßige und fachgerechte Behandlung / Entsorgung von Abfällen sind einzuhalten. Die Abrechnung erfolgt auf Nachweis der Entsorgung.
Entsorgungsnachweise sind dem AG zu übergeben

Der Rückbau/Abbruch von elektrotechnischen Anlagen beinhalten zudem die vorherige Freischaltung und Sicherung gegen Wiedereinschalten.

Außerbetriebnahmen von Anlagenteilen sowie deren Demontage sind mit dem AG vorab abzustimmen.

**13.1.10 Boden entsorgen**
Boden entsorgen

Nicht wiedereinbaufähiger Boden aus Abtrags- und Ausbaubereichen auf LKW des AN verladen, transportieren und geregelter Entsorgung zuführen

Tiefbauarbeiten werden gesondert vergütet.
Menge: 200,000 m3

**13.1.20 Mastfundament abbrechen und entsorgen**
Mastfundament abbrechen und entsorgen

Mastfundament bewehrt abbrechen.
Bauteile freilegen. Tiefe bis 3,00m vom Geländeniveau aus.
Bauteil: Altfundamente LHM S1, S2, S3, S4, S5
Abmaße l x b x h: ca.3,0m x 3,0m x 2,5 m
Material: Stahlbeton
Druckfestigkeit ca. B25
Nach Freilegung, in Teilen abbrechen, Abbruch auf LKW des  AN verladen, transportieren und geregelter Entsorgung zuführen
Menge: 5,000 St

**13.1.30 Zulage zu Pos. 3.1.20 Schrankenfundament**
Zulage zu Pos. 14.1.20 Schrankenfundament
Zulage für die Demontage der Betonfundamente mit integriertem Schrankenfundament
Kabel für Induktionsschleifen in Handschachtung freilegen und baueits sichern.
Anlage: LHM S3, S4
Menge: 2,000 St

**13.1.40 Mastfundament S6 abbrechen und entsorgen**
Mastfundament S6 abbrechen und entsorgen

Mastfundament bewehrt abbrechen.
Bauteil: Altfundamente LHM S6
Abmaße l x b x h: ca. 1,0m x 1,0m x 2,0 m
Material: Stahlbeton
Druckfestigkeit ca. C20/25
In Teilen abbrechen, Abbruch auf LKW des AN verladen, transportieren und geregelter Entsorgung zuführen
Menge: 1,000 St

**13.1.50 Lichthochmast abbrechen und entsorgen**
Lichthochmast abbrechen und entsorgen

Schleuderbetonmast mit eingeschleuderten Stahlrohr in Köcherfundament abbrechen und entsorgen
Masthöhe: ~29m
Material: Stahlbeton
Gewicht: ~8,9t
inkl. oben mittig montierter Masttraverse.
Schlüsselweite: 2,8m
samt aller Anbauteile wie Leuchten, Podeste und Vorschaltgeräte.
Masttraverse gem. Konstruktionszeichung als Anlage zur Ausschreibung
In Teilstücken samt vorhandener Anbauteile abbrechen Abbruch auf LKW des AN verladen, transportieren und geregelter Entsorgung zuführen
Menge: 6,000 St

**13.1.60 Zulage zu Pos. 13.1.50 für Arbeiten im Hangbereich**
Zulage zu Pos. 13.1.50
Erschwerniszulage zu Pos. 13.1.50 für Arbeiten im Hangbereich
Anlage: LHM N3
Menge: 1,000 St

**13.1.80 Lichthochmast S6 abbrechen und entsorgen**
Lichthochmast S6 abbrechen und entsorgen

Stahlmast auf Fundament abbrechen und entsorgen
Masthöhe: ~21m
Material: Stahl
Gewicht: ~1t
inkl. oben mittig montierter Masttraverse.
Schlüsselweite: 2,8m
samt aller Anbauteile wie Leuchten, Podeste und Vorschaltgeräte.
Masttraverse gem. Konstruktionszeichung als Anlage zur Ausschreibung
In Teilstücken samt vorhandener Anbauteile abbrechen Abbruch auf LKW des AN verladen, transportieren und geregelter Entsorgung zuführen
Menge: 1,000 St

**13.1.90 Traverse Mast N1, N2, N4, und S4a demontieren und entsorgen**
Traverse Mast N1, N2, N4, und S4a demontieren und entsorgen

Traverse auf Stahlmast demontieren und entsorgen
Material: Stahl
Schlüsselweite: 2,8m
samt aller Anbauteile wie Leuchten, Podeste und Vorschaltgeräte.
Masttraverse gem. Konstruktionszeichung als Anlage zur Ausschreibung
Samt vorhandener Anbauteile demontieren. Abbruch auf LKW des AN verladen, transportieren und geregelter Entsorgung zuführen
Menge: 4,000 St

**13.1.110 Fundament NOx-Anlage abbrechen und entsorgen**
Fundament NOx-Anlage abbrechen und entsorgen

Streifenfundament inkl. Stahlkonstruktion demontieren und abbrechnen.
Bauteile freilegen. Tiefe bis 1,00m vom Geländeniveau aus.
Bauteil: Fundament / Stahlkonstruktion NOx-Schrank am LHM SS4
Abmaße l x b: ca.1,5m x 1,6m
Material: Stahlbeton / Stahl
Nach Freilegung, in Teilen abbrechen, Abbruch auf LKW des  AN verladen, transportieren und geregelter Entsorgung zuführen
Menge: 1,000 St

**13.1.120 Treppengerüst demontieren und entsorgen**
Treppengerüst demontieren und entsorgen

Treppengerüst inkl. Fundament
Bauteil: Treppengerüst am LHM S5
Abmaße l x b x h: ca. 1,5 x 1,0 x 3,0 m
in Teilstücken demontieren/rückbauen, Abbruch auf LKW des  AN verladen, transportieren und geregelter Entsorgung zuführen
Menge: 1,000 St

**13.1.130 Geländer demontieren und entsorgen**
Geländer demontieren und entsorgen

Geländer
Bauteil: Geländer am LHM S3
Abmaße l x b x h: ca. 1,5 x 1,0 x 3,0 m
in Teilstücken demontieren/rückbauen, Schrott auf LKW des  AN verladen, transportieren und geregelter Entsorgung zuführen

in Teilstücken ist eine Absturzsicherung in Form eines Stahlrohrgeländers montiert. Diese ist zu demontieren und zu entsorgen.
Auf dem neuen Fundament LHM S3 ist eine Absturtsicherung zu liefern und montieren.

Treppengerüst inkl. Fundament
Abmaße l x b x h: ca. 1,5 x 1,0 x 3,0 m
in Teilstücken demontieren/rückbauen, Abbruch auf LKW des  AN verladen, transportieren und geregelter Entsorgung zuführen
Menge: 1,000 St

#### Abschnitt 13.2 Tief- /Erdbauarbeiten

**13.2.10 Baugrube für Fundamentarbeiten**
Baugrube für Fundamentarbeiten

Baugrube für Fundamentarbeiten für Lichthochmaste, Schaltschränke, sonstigen Anlagen (NOx Schrank etc.) herstellen bzw. die durch die Demontage der alten Fundamente entstandenen Baugruben an den vom AN geplanten neuen Fundamenten (Köcher oder Sockel) anpassen.
Baugrubentiefe bis 3,0m,
Bodenklasse 3 bis 5,
Lage der Baugrube einmessen
Aushub seitlich lagern, nach Abschluss der Fundamentarbeiten, lagenweise (max. 35cm) bis 20cm unter GOK einbauen und verdichten,
Verformungsmodul Ev2 mind. 45 MN/m2 auf der Oberfläche in befahrbaren Bereichen (LHM: N5, N6, S1-S6)
Eventuelle geeignete Stabilisierungsmaßnahmen insbesondere im Böschungsbereich sind einzukalkulieren.
Das Herstellen der Gründungssohle wird gesondert vergütet.
Entsorgung nicht wiedereinbaufähiger Böden wird gesondert vergütet.
Abgerechnet wird nach Abtragsprofilen

Inkl. Nachweis für Baugrubensicherung
Menge: 200,000 m3

**13.2.20 Zulage zu Pos. 13.2.10**
Zulage zu Pos. 13.2.10

Baugrube herstellen in Handschachtung

Handschachtung in unzugänglichen Stellen z.B. im Bereich unterhalb von und neben Kabeln, Ver- und Entsorgungsleitungen, bestehenden Fundamenten, Schaltkästen etc.
unabhängig von der der Tiefenlage herstellen
Bodenklasse 3 bis 5
Als Zulage zu der Position Baugrube herstellen, auf besondere Anordnung der Bauüberwachung des AG
Menge: 50,000 m3

**13.2.30 Gründungssohle herstellen**
Gründungssohle herstellen

Gründungssohle verdichten und Oberfläche profilgerecht für die Fundamenterstellung fachgerecht herstellen
Baugrube für Fundamente Lichthochmasten
Bodenklasse 3 bis 5
Verdichtung gem. statischer Berechnung
Menge: 90,000 m2

**13.2.40 Füllboden liefern**
Füllboden liefern

Füllboden liefern, für Auffüllen der Baugruben nach Einbau der Fundamente und Verwertung von wiedereinbaufähigen Material
Bodengruppe GW  (weitgestuftes Kies-Sand-Gemisch)
Menge: 10,000 m3

**13.2.50 Oberboden liefern und andecken**
Oberboden liefern und andecken

Oberboden liefern und profilgerecht andecken.
Dicke der Andeckung 20cm
Landschaftsrasen ansäen, Saatgut breitwürfig ausbringen und anwalzen
Einschließlich Lieferung des Saatguts
Menge: 100,000 m2

**13.2.60 Baugrubenverbau**
Baugrubenverbau

entsprechend statischen und konstruktiven Erfordernissen
herstellen, vorhalten und nach Fertigstellen der Fundamentarbeiten rückbauen, Vorhandene Leitungen sichern.
Art des Verbaus nach Wahl des AN
Bodenverhältnisse sind in Baugrundunterlagen angegeben.
Baugrubentiefe über 1,75 bis 2,50 m.
Der Geräteeinsatz ist einkalkuliert.
Absturzsicherung aus Holz am Verbaukopf herstellen h =
1,00 m.
Menge: 8,000 St

**13.2.70 Wasserhaltung**
Wasserhaltung

Anlage aus einer Pumpe oder mehreren Pumpen zum
Freihalten oder Trockenlegen der Baugrube sowie zur
Sicherstellung eines Innenwasserstandes betriebsbereit
aufbauen, vorhalten, betreiben und nach Einsatz
abbauen.
Fördermenge von ca. 0,5 bis 2 m³/h.
Erforderliche Pumpensümpfe, Zu- und Ableitungen sowie Umbauen und Umsetzen im Bereich einer Einsatzstelle werden nicht gesondert vergütet.
Einsatzstelle = Baugruben für die Maste N5, N3
Das Betreiben der Pumpenanlage umfasst folgende
Leistungen:
- Sicherstellung des Innenwasserstandes beim Aushub
- Lenzen und Freihalten der Baugrube bis OK Planum
unter Berücksichtigung von Undichtigkeiten der
Baugrubenspundwand und Spritz- sowie Regenwasser
Abbrechung pro Tag und Einsatzstelle
Menge: 40,000 Tag

#### Abschnitt 13.3 Fundamente

**13.3.10 Betonüberwachung (Klasse2)**
*** Pauschalposition
Betonüberwachung (Klasse2)

Leistungen zur Überwachung des Betoneinbaus gem. den
Anforderungen der Überwachungsklasse 2,
geregelt in der DIN 1045-3, im DIN-Fachbericht "Beton"
sowie in den ZTV-ING, Teil 3 Massivbau.
U.a.
- Überwachung der Betonherstellung und -verlegung
- Durchführung von Prüfungen und Qualitätskontrollen
- Dokumentation und Abnahme der Betonarbeiten
Überwachung durch eine anerkannte Prüfstelle, die
Pauschale umfasst alle Überwachungsleistungen für
Frischbetone dieses Abschnittes des
Leistungsverzeichnisses.
Menge: 1,000 psch

**13.3.20 Mastfundament herstellen**
Mastfundamente herstellen

Mastfundament aus bewehrten Beton einschließlich Schalung herstellen.
Schalung vorhalten und beseitigen.
Ausbildung als Köcherfundament.
Einschließlich Lieferung, Einbringen und Rödeln der Armierung gem. Werksplanung und statischen Erfordernissen.
Einschließlich Einbringen von drei Leerohren DN63, seitliche Einführung, Tiefe 80cm, durch Mastfuß/Flanschplattenöffnung bis ca. 30cm über OK Fundament
Fundamenterder nach Wahl des AN und den aktuellen Vorschriften herstellen.
Bauteil: Mastfundamente LHM S1 - S4, S5, S6, N3, N5, N6
Material: Stahlbeton gem. Werksplanung, Betonaushärtung maximal 7 Tage
Druckfestigkeit, gem. Werksplanung
Expositionsklasse gem. Werksplanung
Fundament-OK = GOK.
Fundamenterder nach Wahl des AN und den aktuellen Vorschriften herstellen.
Menge: 8,000 St

**13.3.30 Zulage zu Pos. 13.3.20 für Mast S4 mit Funkantenne**
Zulageposition zu Pos. 13.3.20  für Mast S4 (Mast mit Funkantenne)

Ausführung gem. statischer Berechung  LV -Pos. 1.2.40 und LV-Pos. 1.2.60
Menge: 1,000 St

#### Abschnitt 13.4 Lichthochmaste

**13.4.10 Lichthochmast 28m Länge liefern und stellen**
Lichthochmast 28m Länge liefern und stellen

Lichthochmast liefern und auf hergestellten Fundament stellen
inkl. Ausrichtung sowie erforderlichen Hilfs- und Kleinmaterial  wie Schrauben, Muttern, Füllmaterial etc.

inkl. Korrosionschutz des Mastes außen gem. ZTV- ING Teil 4, Abschnitt 3 Anhang A, Korrosionsschutzsystem Nr. 'System nach ZTV- Ing Beschichtungsblatt 100'
Aufbringen des Korrosionsschutzes im Werk
Aufbau der Beschichtung gem. Blatt 100 Modul C "Korrosionsschutzsystem mit Feuerverzinkung"
Anzahl der Zwischenbeschichtungen ZB gemäß Herstellervorgaben
1. ZB als EP (100.2.3) nach Sweep-Strahlen der Feuerverzinkung
2. und 3. ZB als EP oder PUR gemäß Herstellervorgaben
Deckbeschichtung nach Blatt 100 Modul A als PUR (100.3.xy mit Farbcode DB703 gem. TL KOR-Stahlbauten Tab. C1 oder Tab. C2

Material:  S235JR oder höher
Form:  8-eck

Länge / Höhe
über OK Gelände:  28 m
SW Mastzopf:  ca. 330 mm
SW Mastfuß:  ca. 600 mm

Konizität:  1:10

Wandstärke:  gemäß LV Pos. "Statischer Berechnung Lichthochmast"

Gesamtlänge:  gemäß LV Pos. "Statische Berechnung Fundament" als Sockelfundament oder Köcherfundament.

Revisionsklappe
Unten:  Türbreite:  150 mm
  Türhöhe:  400 mm
  UK untere Tür: 1,3 m über OK Fundament

Oben:  Türbreite:  150 mm
  Türhöhe:  250 mm
  UK untere Tür: 27 m über OK Fundament

Masttraverse:  Aufnahme und Befestigung am Mastzopf
  LV Pos. "Masttraverse liefern und montieren" berücksichtigen.

Kabelöffnung bei
Köcherfundament: Breite: 100 mm
  Höhe:  400 mm

OK Kabelöffnung 400mm unter OK-Fundament

Maststoß:  ca. 15,0 m über OK-Gelände

Genaue Festlegung bzw. Dimensionierung des Mastes gemäß zu erbringender LV Pos. "Statische Berechnung Lichthochmast mit Traverse"

Die Ausführung der Schweißarbeiten hat gem. DIN EN 1993 für ermüdungsbeanspruchte Türme und Masten über 20m Konstruktionshöhe für Mast und Maststoß nach Ausführungsklasse EXC3 zu erfolgen.

Gem. ZTV Ing ist für die neben der Eigenüberwachung des AN vom AG eine zusätzliche Fertigungsüberwachung der Herstellung der Stahlkonstruktion und des Korrosionsschutzes im Werk und auf der Baustelle erforderlich. Entsprechenden Zugang hat der AN zu gewähren.
Menge: 8,000 St

**13.4.20 Zulage zu Pos. 13.4.10 für Mast S4 (Funkantennen)**
Zulageposition zu LV-Pos. 13.4.10 für Mast S4 (Funk-Antennen)

Ausführung gem. statischer Berechung LV -Pos. 11.2.30 und 11.2.60
Menge: 1,000 St

**13.4.30 Masttraverse liefern und montieren**
Masttraverse liefern und montieren

Masttraverse liefern und auf gestellten Mast oben mittig lösbar befestigt montieren.
inkl. Ausrichtung sowie erforderlichen Montage- und Kleinmaterial
inkl. Korrosionschütz der Masttraverse gem. ZTV- ING Teil 4, Abschnitt 3 Anhang A, Korrosionsschutzsystem Nr. 'System
nach ZTV- Ing Beschichtungsblatt 100'
Aufbringen des Korrosionsschutzes im Werk
Aufbau der Beschichtung gem. Blatt 100 Modul C "Korrosionsschutzsystem mit Feuerverzinkung"
Anzahl der Zwischenbeschichtungen ZB gemäß Herstellervorgaben
1. ZB als EP (100.2.3) nach Sweep-Strahlen der Feuerverzinkung
2. und 3. ZB als EP oder PUR gemäß Herstellervorgaben
Deckbeschichtung nach Blatt 100 Modul A als PUR (100.3.xy mit Farbcode DB703 gem. TL KOR-Stahlbauten Tab. C1 oder Tab. C2

Die Masttraverse ist in Anlehnung an bestehenden Traversen zu  herzustellen, jedoch ist eine begehbare Ausführung nicht erforderlich.

Die konstruktive Auslegung der Traverse hat nach den Lichtberechnungen und dem Bestückungsplan zu erfolgen.

Form: 8-eckig
Schlüsselweite: 2,3m

Genaue Festlegung bzw. Dimensionierung der Traverse gemäß zu erbringender LV Pos. "Statische Berchnung Lichthochmast"

Die Traversen für die vier zu sanierenden Maste N1, N2, N4 und S4a sind so herzustellen, dass diese auf den vorhanden Mastzopf der bestandsstahlmaste montiert werden können.

Ausführung der Schweißarbeiten gem. DIN 1993 nach Ausführungsklasse EXC3.

Gem. ZTV Ing ist für die neben der Eigenüberwachung des AN vom AG eine zusätzliche Fertigungsüberwachung der Herstellung der Stahlkonstruktion und des Korrosionsschutzes im Werk und auf der Baustelle erforderlich. Entsprechenden Zugang hat der AN zu gewähren.
Menge: 12,000 St

**13.4.40 Leuchten montieren**
Leuchten montieren

LED-Scheinwerfer, durch AG gestellt, an die vorgesehenen Befestigungspunkte der Traverse montieren.
Abhängig vom Standort 5 bis 8 Leuchten je Traverse
Ausrichtung und Positionierung gem. herstellerseitiger Montageanweisung. Hierzu wird dem AN leihweise eine Ausrichthilfe durch den Leuchtenhersteller zur Verfügung gestellt. Inkl. einmaliger Einweisung vor Ort.

vom AN beigestelltes Kabel 40/55m je Leuchte anschließen und bis in den Mastfuß vorlegen.
An der Traverse sowie im Mast ist jeweils eine wirksame Zugentlastung vorzunehmen und zu montieren.

Das Kabel darf durch sein Eigengewicht nicht überlastet werden, entsprechende Abfangungen sind sofern notwendig vorzusehen, zu liefern und zu montieren. Die dafür notwendigen Aufwände sind in in dieser Position zu berücksichtigen.

Preisstellung pro Scheinwerfer für komplette Montage an einer Traverse.

einschließlich aller Aufwände und erforderlichen Arbeitmittel wie Hubarbeitsbühne oder ähnliches
Menge: 65,000 St

**13.4.41 Ergänzung Bewitterungsschutz**
Ergänzung Bewitterungsschutz

Ergänzung eines Bewitterungsschutzes an den
Kabeleinführungen am Mastkopf der 4 Bestandsmaste zur Verhinderung des Eindringens von Wasser in den Mast .
Menge: 4,000 St

#### Abschnitt 13.5 Masterdung / Blitzschutz

**13.5.10 Herstellen einer Masterdung je Mast**
Herstellen einer Masterdung je Mast

Sicherstellung einer durchgängingen Erdungungsableitung des Masts inkl. Traverse auf Grundlage des durch den AN LOS 3 erstellten Bllitzschutzkonzeptes

Herstellung leitfähiger Verbindungen zwischen Traverse und Mast sowie zwischen den Mastsegmenten (sofern nicht durch Verschraubung/Verschweißung gegeben)

Herstellen eines normgerechten Übergangs vom Mastfuß zur Erdungsanlage (Fundamenterder).

inkl. Durchführung einer Erdungsmessung
inkl. Installation zusätzlicher Tiefenerder im Bedarfsfall

Nach DIN EN 62305 ist ein spezifischer Erdungswiederstand von < 10 Ohm zu erreichen.

Die Masterdung ist auch an den 4 Bestandsmasten zu realisieren im Zuge der Errichtung der neuen Traverse. (Pos. 13.4.30)
Menge: 12,000 St

### Bereich 14 Verkehrssicherung

#### Abschnitt 14.1 Verkehrssicherung

*Hinweis*
Die Sicherung jeglicher Arbeitsstellen auf der BAB A7 erfolgen durch Dritte.
Arbeiten im Bereich der Autobahn BAB A7 sind vor der Ausführung mit dem Verkehrskoordinator sowie dem Verkehrssicherer abzustimmen und dürfen erst nach Freigabe durch die Autobahn GmbH oder stellvertretend durch den Verkehrskoordinator erfolgen.
Die Sicherung der Arbeitsstellen auf dem Betriebsgelände der Autobahn erfolgen durch den AN in Abstimmung und nach Freigabe durch die Autobahn GmbH.

**14.1.10 Abstimmung/Koordination Arbeitsstellen**
Abstimmung/Koordination Arbeitsstellen

Abstimmung/Koordination der Arbeitsstellen mit dem Verkehrskoordinator sowie dem externen Verkehrssicherungsunternehmen
Einschließlich Teilnahme an Baukoordinationsbesprechungen
Menge: 80,000 h

**14.1.20 Verkehrssicherung Bauarbeiten**
Verkehrssicherung Bauarbeiten
Verkehrssicherung der Bauarbeiten auf dem Betriebsgelände der Autobahn aufstellen, vorhalten, betreiben, umsetzen und nach Abschluss der Arbeiten wieder abbauen. Bei Bedarf Sicherungsmaterial zwischenlagern. Vorhalten der Verkehrssicherung über die gesamte Bauzeit am Lichthochmast, inkl. Absicherung der Leistungen durch Dritter an den elektrotechnischen Anlagen.
Verkehrssicherung für Arbeiten an Mast: S1, S3, S5, S2, S4, S6 und S4a.
Umfang und Art der Verkehrssicherung ist mit dem AG abzustimmen.
Sicherung der Arbeitstellen mittels reflektierenden Baken und Absperrschrankgitter, Lampen mit Batterien.
Einschließlich Abstimmung Umfang und Einholung Freigabe durch den AG
Preisstellung je Arbeitsstelle/Maststandort
Menge: 7,000 St

### Bereich 15 Abnahme und Inbetriebnahme

#### Abschnitt 15.1 Abnahme und Inbetriebnahme

**15.1.10 Durchführung Bauwerksprüfung**
Durchführung Bauwerksprüfung

Durchführung der Hauptprüfung nach DIN 1076 vor Abnahme
einschließlich Dokumentation für Lichthochmast inkl. Fundament
Nachweis der Fachkunde des Prüfers gem. VFIB-Richtlinien
Menge: 8,000 St

**15.1.20 Mitwirkung bei der Abnahme**
Mitwirkung bei der Abnahme

Mitwirkungsleistungen bei der Vorbereitung und
Durchführung der Abnahme der bautechnischen und elektrotechnischen Anlage

Während der Abnahmedauer hat ein deutschsprechender und
aussagekräftiger Mitarbeiter der bauausführenden Firma
bei der abzunehmenden Anlage anwesend zu sein.

Folgende Nachweise sind soweit erforderlich vor der Abnahme 3-fach innerhalb der Bestandsdokumentation in Papierform dem AG vorzulegen:
- Errichterbescheinigung
- Erdungsmessprotokoll
- Bauwerksprüfung gemäß Abschnitt 5 der DIN 1076
- Standsicherheitsnachweis Lichthochmasten inkl. Fundament
- Protokoll zur Bewehrungsabnahme
- Lieferscheine und Konformitätsnachweis für verbauten Beton
- technische Dokumentation mit Geräteunterlagen, Übersichtspläne etc.
Menge: 12,000 St

**15.1.30 Begleitung der Kontrollmessung**
Kontrollmessung

nach Inbetriebnahme aller Leuchten im Nord- bzw. Südweichenbereich ist eine Kontrollmessung zur Prüfung der Beleuchtungskennwerte durchführen. Diese ist durch den AN durch entsprechendes Fachpersonal zu begleiten.
Durchführung bei Nacht unter Vollsperrung der BAB A7
Menge: 2,000 St

**15.1.40 Korrekturausrichtung**
Korrekturausrichtung

Korrekturausrichtung der Leuchten im Zuge der Kontrollmessung
einschließlich mobiler Hubarbeitsbühne und Bedienpersonal  für Bühneneinsatz
Durchführung bei Nacht unter Vollsperrung der BAB A7

Maststandort: N3, N5, N6, S1, S2, S3, S4, S5, und S6
Menge: 12,000 St

### Bereich 16 Stundenlohnleistungen

#### Abschnitt 16.1 Stundenlohnleistungen

**16.1.10 Stundenverrechnungssatz für einen Tiefbauer/Betonbauer etc**
Verrechnungssatz für eine Stunde der für Tiefbauarbeiten, Fundamentarbeiten eingesetzten Fachkräfte. Der Verrechnungssatz enthält alle
Lohn- und Lohnnebenkosten.
Inkl. Zuschläge für Nacht-, Wochenend-, Sonn- und Feiertagsarbeit.
Menge: 50,000 Std
